# Unico - Enlucido - 125 mm - estructura 95 mm - asiento interior 79 mm - ensamblado placa 15 mm (700x500÷2200 mm) - de Eclisse

- Propiedad del archivo: CONSTRUNARIO
- Formato: FIEBDC-3/2012
- Programa: Construnario Versión 3.51
- Fecha de los precios: 31/05/2019
- Divisa: EUR

**EKFM270** u Unico - Enlucido - 125 mm - estructura 95 mm - asiento interior 79 mm - ensamblado placa 15 mm (700x500÷2200 mm) - de Eclisse
Suministro de contramarco metálico para puerta corredera de la firma ECLISSE modelo ÚNICO versión cartón yeso pared acabada 100/125 mm o equivalente, para hoja de cm_________ x cm__________ con guía de riel extraíble de aluminio 6060 norma UNI 9006:1 y carros de deslizamiento con cojinetes de bolas revestidos con nylon 6,6 elastomérico durabilidad 100.000 ciclos UNI EN 1527. El contramarco debe ser fabricado por perfiles de chapa galvanizada SK 0.9 mm de espesor, compuesto de 14 travesaños horizontales, montantes verticales reforzados, travesaño superior metálico.
