# Extensión - Enlucido - 125 mm - ladrillo 100 mm - asiento interior 89 mm (750+750x2020 mm) - de Eclisse

- Propiedad del archivo: CONSTRUNARIO
- Formato: FIEBDC-3/2012
- Programa: Construnario Versión 3.51
- Fecha de los precios: 31/05/2019
- Divisa: EUR

**EIX075DA** u Extensión - Enlucido - 125 mm - ladrillo 100 mm - asiento interior 89 mm (750+750x2020 mm) - de Eclisse
Suministro de contramarco metálico para puerta corredera de la firma ECLISSE modelo EXTENSIÓN (doble puerta) versión enlucido pared acabada 90/108 mm, o equivalente para hojade cm ..... x cm.....con guía de riel extraíble de aluminio 6060 norma UNI 9006:1 y carros de deslizamiento con cojinetes de bolas revestidos con nylon 6,6 elastomérico durabilidad 100.000 ciclos UNI EN 1527. El contramarco debe ser fabricado por chapa galvanizada SK 0.7 mm de espesor, de 16 travesaños horizontales, montantes verticales reforzados, travesaño superior metálico con junta poliestireno y red portaenfoscado 25x50 corrugada sobresaliente de la estructura.
