# Syntesis Line - Enlucido - 150 mm - ladrillo 120 mm - asiento interior 54 mm (1300x2020 mm) - de Eclisse

- Propiedad del archivo: CONSTRUNARIO
- Formato: FIEBDC-3/2012
- Programa: Construnario Versión 3.51
- Fecha de los precios: 31/05/2019
- Divisa: EUR

**ESYIY130SA** u Syntesis Line - Enlucido - 150 mm - ladrillo 120 mm - asiento interior 54 mm (1300x2020 mm) - de Eclisse
Suministro de contramarco metálico para puerta corredera de la firma ECLISSE modelo SYNTESIS LINE (sin tapajuntas) versión enlucido pared acabada 108 mm o equivalente para hoja de cm ..... x cm..... con guía de riel extraíble de aluminio 6060 norma UNI9006:1 y carros de deslizamiento con cojinetes de bolas revestidos con nylon 6,6 elastomérico durabilidad 100.000 ciclos UNI EN1527. El contramarco debe ser fabricado por chapa galvanizada SK 0.7 mm de espesor, de 16 travesaños horizontales, montantes verticales reforzados, travesaño superior metálico con junta poliestireno y red portaenfoscado 25x50 corrugada sobresaliente de la estructura.
