# Extensión - Cartón yeso - 150 mm - estructura 100 mm - asiento interior 66 mm - kit placa de 12,5 mm (1200+1200x2650÷2900 mm) - de Eclisse

- Propiedad del archivo: CONSTRUNARIO
- Formato: FIEBDC-3/2012
- Programa: Construnario Versión 3.51
- Fecha de los precios: 31/05/2019
- Divisa: EUR

**EKFMDY6_120** u Extensión - Cartón yeso - 150 mm - estructura 100 mm - asiento interior 66 mm - kit placa de 12,5 mm (1200+1200x2650÷2900 mm) - de Eclisse
Suministro y colocación de contramarco metálico para puerta corredera de la firma ECLISSE modelo EXTENSIÓN (doble puerta) versión cartón yeso pared acabada 100/125 mm o equivalente para hoja de cm ..... x cm..... guía de riel extraíble de aluminio 6060 norma UNI 9006:1 y carros de deslizamiento con cojinetes de bolas revestidos con nylon 6,6 elastomérico durabilidad 100.000 ciclos UNI EN 1527. El contramarco debe ser fabricado por perfiles de chapa galvanizada SK 0.9 mm de espesor, compuesto de 14 travesaños horizontales, montantes verticales reforzados, travesaño superior metálico.
