# Extensión - Cartón yeso - 125 mm - estructura 95 mm - asiento interior 79 mm - ensamblado placa de 15 mm (650+650x2020 mm) - de Eclisse

- Propiedad del archivo: CONSTRUNARIO
- Formato: FIEBDC-3/2012
- Programa: Construnario Versión 3.51
- Fecha de los precios: 31/05/2019
- Divisa: EUR

**EKCIB065DA** u Extensión - Cartón yeso - 125 mm - estructura 95 mm - asiento interior 79 mm - ensamblado placa de 15 mm (650+650x2020 mm) - de Eclisse
Suministro y colocación de contramarco metálico para puerta corredera de la firma ECLISSE modelo EXTENSIÓN (doble puerta) versión cartón yeso pared acabada 100/125 mm o equivalente para hoja de cm ..... x cm..... guía de riel extraíble de aluminio 6060 norma UNI 9006:1 y carros de deslizamiento con cojinetes de bolas revestidos con nylon 6,6 elastomérico durabilidad 100.000 ciclos UNI EN 1527 . El contramarco debe ser fabricado por perfiles de chapa galvanizada SK 0.9 mm de espesor, compuesto de 14 travesaños horizontales, montantes verticales reforzados, travesaño superior metálico.
