# Único - Enlucido - 150 mm - ladrillo 120 mm - asiento interior 114 mm (800x2020 mm) - de Eclisse

- Propiedad del archivo: CONSTRUNARIO
- Formato: FIEBDC-3/2012
- Programa: Construnario Versión 3.51
- Fecha de los precios: 31/05/2019
- Divisa: EUR

**EIY080SA** u Único - Enlucido - 150 mm - ladrillo 120 mm - asiento interior 114 mm (800x2020 mm) - de Eclisse
Suministro de contramarco metálico para puerta corredera de la firma ECLISSE modelo ÚNICO versión cartón yeso pared acabada 150 mm o equivalente, para hoja de cm ..... x cm..... con guía de riel extraíble de aluminio 6060 norma UNI 9006:1 y carros de deslizamiento con cojinetes de bolas revestidos con nylon 6,6 elastomérico durabilidad 100.000 ciclos UNI EN 1527. El contramarco debe ser fabricado por perfiles de chapa galvanizada SK 0.7 mm de espesor, compuesto de 16 travesaños horizontales, montantes verticales reforzados, travesaño superior metálico.
