# Vitro - conjunto de elementos verticales sin pletina - una hoja - de Eclisse

- Propiedad del archivo: CONSTRUNARIO
- Formato: FIEBDC-3/2012
- Programa: Construnario Versión 3.51
- Fecha de los precios: 31/05/2019
- Divisa: EUR

**OPVE1** u Vitro - conjunto de elementos verticales sin pletina - una hoja - de Eclisse
Adaptador para puertas de cristal con pletina de acero inoxidable (fig. 1) complementos para montante de tope y cepillos revestidos de PVC barnizable (fig. 2). Disponible en versión: - para mordaza (altura pletina H=57 mm) - para pinza (altura pletina H=63 mm) El vidrio se combina exclusivamente con paneles puerta de vidrio de grosor máximo 10 mm No se pueden hacer aplicaciones de vitrofusión
