# Paquete de pinzas para hojas de vidrio (niqueladas cepilladas) - capacidad hasta 80 kg - de Eclisse

- Propiedad del archivo: CONSTRUNARIO
- Formato: FIEBDC-3/2012
- Programa: Construnario Versión 3.51
- Fecha de los precios: 31/05/2019
- Divisa: EUR

**OPSVP3** u Paquete de pinzas para hojas de vidrio (niqueladas cepilladas) - capacidad hasta 80 kg - de Eclisse
- Se aplica directamente sobre el panel de vidrio sin ninguna mecanización. - Peso máximo del panel puerta: 80 kg. - Dimensiones: l 141 x h 45 x grosor 27 mm. - Grosor vidrio: 8-10 mm. - Disponible en acabado cromo mate.
