# Paquete con 720 tornillo 3,9x32 - de Eclisse

- Propiedad del archivo: CONSTRUNARIO
- Formato: FIEBDC-3/2012
- Programa: Construnario Versión 3.51
- Fecha de los precios: 31/05/2019
- Divisa: EUR

**OPVC** u Paquete con 720 tornillo 3,9x32 - de Eclisse
Docle plancha de cartón yeso. Paquetes de 72 tornillos.
