# Paquete con 720 tornillos 3,9x19 - de Eclisse

- Propiedad del archivo: CONSTRUNARIO
- Formato: FIEBDC-3/2012
- Programa: Construnario Versión 3.51
- Fecha de los precios: 31/05/2019
- Divisa: EUR

**OPVC1** u Paquete con 720 tornillos 3,9x19 - de Eclisse
Para placa de cartón yeso.
