# Kit de deslizamiento al exterior de la pared - de Eclisse

- Propiedad del archivo: CONSTRUNARIO
- Formato: FIEBDC-3/2012
- Programa: Construnario Versión 3.51
- Fecha de los precios: 31/05/2019
- Divisa: EUR

**OSEM** u Kit de deslizamiento al exterior de la pared - de Eclisse
600÷1000 mm
