# Paquete de mordazas para puertas de cristal - capacidad hasta 100 kg - de Eclisse

- Propiedad del archivo: CONSTRUNARIO
- Formato: FIEBDC-3/2012
- Programa: Construnario Versión 3.51
- Fecha de los precios: 31/05/2019
- Divisa: EUR

**OPSVC** u Paquete de mordazas para puertas de cristal - capacidad hasta 100 kg - de Eclisse
- De serie con las puertas de cristal Eclisse. - Peso máximo panel puerta 100 kg. - Dimensiones: l 100x h 35 x grosor 26 mm. - Grosor vidrio: 10 mm.
