# Travesaño completo de montante de tope - para una puerta - de Eclisse

- Propiedad del archivo: CONSTRUNARIO
- Formato: FIEBDC-3/2012
- Programa: Construnario Versión 3.51
- Fecha de los precios: 31/05/2019
- Divisa: EUR

**OPT** u Travesaño completo de montante de tope - para una puerta - de Eclisse
L. mm 600÷1000 - H. mm 2020/2100
