# Travesaño para dos puertas de 600+600÷1000+1000 mm - de Eclisse

- Propiedad del archivo: CONSTRUNARIO
- Formato: FIEBDC-3/2012
- Programa: Construnario Versión 3.51
- Fecha de los precios: 31/05/2019
- Divisa: EUR

| Código | Ud | Descripción |
|---|---|---|
| OPTD | u | Travesaño para dos puertas de 600+600÷1000+1000 mm - de Eclisse |
