# Montante de tope - de Eclisse

- Propiedad del archivo: CONSTRUNARIO
- Formato: FIEBDC-3/2012
- Programa: Construnario VersiĆ³n 3.51
- Fecha de los precios: 31/05/2019
- Divisa: EUR

**OPZX** u Montante de tope - de Eclisse
mm 90/100/108/125/150
