# Kit carro herramientas para enlucido - 100 Kg - esp 108 mm - de Eclisse

- Propiedad del archivo: CONSTRUNARIO
- Formato: FIEBDC-3/2012
- Programa: Construnario VersiĆ³n 3.51
- Fecha de los precios: 31/05/2019
- Divisa: EUR

| Código | Ud | Descripción |
|---|---|---|
| OPFER73 | u | Kit carro herramientas para enlucido - 100 Kg - esp 108 mm - de Eclisse |
