# GuarniciĆ³n salvamos transparente - para doble puerta de cristal - de Eclisse

- Propiedad del archivo: CONSTRUNARIO
- Formato: FIEBDC-3/2012
- Programa: Construnario VersiĆ³n 3.51
- Fecha de los precios: 31/05/2019
- Divisa: EUR

**OPGS4** u GuarniciĆ³n salvamos transparente - para doble puerta de cristal - de Eclisse
Largo: 2500mm
