# Guarnición en barra 2200 mm - marrón - de Eclisse

- Propiedad del archivo: CONSTRUNARIO
- Formato: FIEBDC-3/2012
- Programa: Construnario Versión 3.51
- Fecha de los precios: 31/05/2019
- Divisa: EUR

| Código | Ud | Descripción |
|---|---|---|
| OPG | u | Guarnición en barra 2200 mm - marrón - de Eclisse |
