# Kit de unión para doble puerta + distanciadores regulables con luz - de Eclisse

- Propiedad del archivo: CONSTRUNARIO
- Formato: FIEBDC-3/2012
- Programa: Construnario Versión 3.51
- Fecha de los precios: 31/05/2019
- Divisa: EUR

**OPC4** u Kit de unión para doble puerta + distanciadores regulables con luz - de Eclisse
mm 600+600÷1000+1000
