# Perfiles compensadores para modelos de dos puertas especulares - de Eclisse

- Propiedad del archivo: CONSTRUNARIO
- Formato: FIEBDC-3/2012
- Programa: Construnario VersiĆ³n 3.51
- Fecha de los precios: 31/05/2019
- Divisa: EUR

**OPCE** u Perfiles compensadores para modelos de dos puertas especulares - de Eclisse
Las ventajas de utilizar del perfil SECURITY son las siguientes: - Mejora del deslizamiento del panel puerta; - Aumento de la resistencia del mismo al desgaste y a las deformaciones causadas por la humedad.
