# Mando con 2 pulsadores - de Eclisse

- Propiedad del archivo: CONSTRUNARIO
- Formato: FIEBDC-3/2012
- Programa: Construnario Versión 3.51
- Fecha de los precios: 31/05/2019
- Divisa: EUR

**OERAD2** u Mando con 2 pulsadores - de Eclisse
El número de pulsadores del mando depende del número de puertas motorizadas de la sala.
