# Motorización hoja doble (para puertas de madera y cristal) - de Eclisse

- Propiedad del archivo: CONSTRUNARIO
- Formato: FIEBDC-3/2012
- Programa: Construnario Versión 3.51
- Fecha de los precios: 31/05/2019
- Divisa: EUR

**OEMOT5LD** u Motorización hoja doble (para puertas de madera y cristal) - de Eclisse
Modelos de contramarcos motorizables: - Aplicable a contramarcos con grosor de pared acabada a partir de 90 mm (asiento interno 54 mm) - Aplicable a los modelos: UNICO, EXTENSIÓN, LUCE único, LUCE extensión, EWOLUTO® corredero único, EWOLUTO® corredero extensión, UNILATERAL con medidas L 600-1500 mm x H hasta 2600 mm - Para puertas en madera, laminadas o de vidrio, con carga hasta 70 kilos por hoja - Compatible con domótica
