# Motorización base para una hoja (puertas de vidrio) - de Eclisse

- Propiedad del archivo: CONSTRUNARIO
- Formato: FIEBDC-3/2012
- Programa: Construnario Versión 3.51
- Fecha de los precios: 31/05/2019
- Divisa: EUR

**OEMOTEMV** u Motorización base para una hoja (puertas de vidrio) - de Eclisse
Modelos de contramarcos motorizables - ÚNICO, LUCE ÚNICO, UNILATERAL,EWOLUTO® único - Medidas de luz de paso en mm: L 700÷1300 x H hasta a 2600 - El peso máximo de la puerta es de 80 kg - Para espesores pared acabada a partir de 100 mm Otros accesorios opcionales: - Mando a distancia - Radar - Cerrojo electromecánico con mando a distancia
