# Cierre automático - de Eclisse

- Propiedad del archivo: CONSTRUNARIO
- Formato: FIEBDC-3/2012
- Programa: Construnario Versión 3.51
- Fecha de los precios: 31/05/2019
- Divisa: EUR

**AUTSAC** u Cierre automático - de Eclisse
Exclusivo para puertas en madera Peso máximo de la puerta 40 Kg Combinable con el dispositivo Rallenty Soft
