# Sincronización para telescópica - de Eclisse

- Propiedad del archivo: CONSTRUNARIO
- Formato: FIEBDC-3/2012
- Programa: Construnario Versión 3.51
- Fecha de los precios: 31/05/2019
- Divisa: EUR

**AUTTEL** u Sincronización para telescópica - de Eclisse
Exclusivo para puertas en madera Peso máximo de la puerta 80 Kg La sincronización puede combinarse con Rallenty Soft (Código: OPRS2): para paneles de máximo 25+25 kilos el dispositivo frena y acompaña; para paneles superiores a 25+25 kilos (hasta 50+50 kilos) solo frena. El modelo TELESCÓPICA extensión exige la aplicación de dos Sincronizaciones y si se combina, dos Rallenty Soft.
