# Amortiguador interno riel, para modelo Syntesis® Line y Syntesis® Luce - de Eclisse

- Propiedad del archivo: CONSTRUNARIO
- Formato: FIEBDC-3/2012
- Programa: Construnario Versión 3.51
- Fecha de los precios: 31/05/2019
- Divisa: EUR

**BIAS** u Amortiguador interno riel, para modelo Syntesis® Line y Syntesis® Luce - de Eclisse
Es el primero Rallenty Soft para puertas correderas empotrables totalmente integrado dentro del riel. Invisible del exterior. Disponible para puertas de cristal o de madera (garantiza el cierre para paneles hasta 40 kg). ECLISSE BIAS® está equipado con un pistón que frena el cierre y acompaña suavemente la puerta.Se puede instalar en cualquier contramarco ECLISSE (excepto en los modelos Novanta y Circular). N.B.: solo para rieles de altura 36 mm.
