# Exclusivo para puertas en madera - de Eclisse

- Propiedad del archivo: CONSTRUNARIO
- Formato: FIEBDC-3/2012
- Programa: Construnario Versión 3.51
- Fecha de los precios: 31/05/2019
- Divisa: EUR

**AUTDAR2** u Exclusivo para puertas en madera - de Eclisse
Luz de largo 600+600÷1000+1000 mm Para paneles de máximo 25+25 kilos el dispositivo frena y acompaña Para paneles superiores a 25+25 kilos (hasta 50+50 kilos) solo frena
