# Para puertas de cristal - de Eclisse

- Propiedad del archivo: CONSTRUNARIO
- Formato: FIEBDC-3/2012
- Programa: Construnario VersiĆ³n 3.51
- Fecha de los precios: 31/05/2019
- Divisa: EUR

**OPRSV2** u Para puertas de cristal - de Eclisse
Solo aplicable a la mordaza ref OPSVC y para puertas de cristal superiores a 730 mm.
