# Para paneles puerta de hasta 40 kilos - de Eclisse

- Propiedad del archivo: CONSTRUNARIO
- Formato: FIEBDC-3/2012
- Programa: Construnario Versión 3.51
- Fecha de los precios: 31/05/2019
- Divisa: EUR

**OPRS2** u Para paneles puerta de hasta 40 kilos - de Eclisse
Exclusivo para puertas en madera. En el modelo Extensión se aplican dos dispositivos Rallenty Soft.
