# Botón pulsador abatible redondo - de Eclisse

- Propiedad del archivo: CONSTRUNARIO
- Formato: FIEBDC-3/2012
- Programa: Construnario Versión 3.51
- Fecha de los precios: 31/05/2019
- Divisa: EUR

**OSMB** u Botón pulsador abatible redondo - de Eclisse
Diámetro 32 mm
