# Placa para puertas sin cerradura - de Eclisse

- Propiedad del archivo: CONSTRUNARIO
- Formato: FIEBDC-3/2012
- Programa: Construnario VersiĆ³n 3.51
- Fecha de los precios: 31/05/2019
- Divisa: EUR

**EOPC** u Placa para puertas sin cerradura - de Eclisse
Especificar el acabado requerido.
