# Par de pomos con cerradura - cromo mate - puerta laminada - de Eclisse

- Propiedad del archivo: CONSTRUNARIO
- Formato: FIEBDC-3/2012
- Programa: Construnario VersiĆ³n 3.51
- Fecha de los precios: 31/05/2019
- Divisa: EUR

**OSO11** u Par de pomos con cerradura - cromo mate - puerta laminada - de Eclisse
Pareja de botones completos con cerradura Eclisse para puerta laminada.
