# Tirador sin cerradura (kit de tiradores) - latón mate - de Eclisse

- Propiedad del archivo: CONSTRUNARIO
- Formato: FIEBDC-3/2012
- Programa: Construnario Versión 3.51
- Fecha de los precios: 31/05/2019
- Divisa: EUR

**OSC4** u Tirador sin cerradura (kit de tiradores) - latón mate - de Eclisse
Ideal para puertas correderas individuales donde el bloqueo no es importante. Dimensión: 57 mm de diámetro exterior, 47 mm de diámetro interno agujero.
