# Tira moldura adicional >1000 - SP. 90 - 100 - 108 - Prelacado - de Eclisse

- Propiedad del archivo: CONSTRUNARIO
- Formato: FIEBDC-3/2012
- Programa: Construnario Versión 3.51
- Fecha de los precios: 31/05/2019
- Divisa: EUR

**TMA90PL** u Tira moldura adicional >1000 - SP. 90 - 100 - 108 - Prelacado - de Eclisse
Todas las molduras son de abeto macizo con sistema de unión finger y rechapadas en diferentes acabados en crudo o barnizadas.
