# Novanta - Enlucido - estándar - 108 mm - ladrillo 80 mm - asiento interior 72 mm (700x2020 mm) - de Eclisse

- Propiedad del archivo: CONSTRUNARIO
- Formato: FIEBDC-3/2012
- Programa: Construnario Versión 3.51
- Fecha de los precios: 31/05/2019
- Divisa: EUR

**ENI070SA** u Novanta - Enlucido - estándar - 108 mm - ladrillo 80 mm - asiento interior 72 mm (700x2020 mm) - de Eclisse
Novanta es el contramarco que aloja una puerta seccional: mientras una parte se esconde dentro del tabique, la otra se abre a batiente, ofreciendo un paso de luz estándar incluso donde las dimensiones son extremadamente reducidas.
