# Circular único - cartón yeso - fuera medida - 125 mm - estructura 100 - asiento interior 72 - derecha (900x1000÷2600 mm) - de Eclisse

- Propiedad del archivo: CONSTRUNARIO
- Formato: FIEBDC-3/2012
- Programa: Construnario Versión 3.51
- Fecha de los precios: 31/05/2019
- Divisa: EUR

**EKFMCR_90_d** u Circular único - cartón yeso - fuera medida - 125 mm - estructura 100 - asiento interior 72 - derecha (900x1000÷2600 mm) - de Eclisse
Suministro de contramarco metálico para puerta corredera de la firma ECLISSE modelo CIRCULAR versión cartón yeso pared acabada 125 mm o equivalente para hoja de cm_________ x cm__________ con guía de riel aluminio 6060 norma UNI 9006:1 y carros de deslizamiento con cojinetes de bolas revestidos con nylon 6,6 elastomérico durabilidad 100.000 ciclos UNI EN 1527. El contramarco debe ser fabricado de chapa galvanizada SK 0.7 mm de espesor, montantes verticales reforzados , travesaño superior metálico.
