# Telescópica extensión - Cartón yeso - fuera medida - 180 mm estructuras 2x75 mm - asiento interior 134 mm - ensamblado (4300x1000÷2600 1125+1125+1125+1125x1010÷2610 mm) - de Eclisse

- Propiedad del archivo: CONSTRUNARIO
- Formato: FIEBDC-3/2012
- Programa: Construnario Versión 3.51
- Fecha de los precios: 31/05/2019
- Divisa: EUR

**ETFMC_430** u Telescópica extensión - Cartón yeso - fuera medida - 180 mm estructuras 2x75 mm - asiento interior 134 mm - ensamblado (4300x1000÷2600 1125+1125+1125+1125x1010÷2610 mm) - de Eclisse
Suministro de contramarco metálico para puerta corredera (por arrastre)de la casa ECLISSE modelo TELESCÓPICA EXTENSIÓN (cuatro hojas por arrastre) versión cartón yeso pared acabada 180 mm o equivalente para hoja de cm_________ x cm_________ con guía de riel extraible de aluminio 6060 norma UNI 9006:1 y carros de deslizamiento con cojinetes de bolas revestidos con nylon 6,6 elastomérico durabilidad 100.000 ciclos UNI EN 1527. El contramarco debe ser fabricado por perfiles de chapa galvanizada SK 0.9 mm de espesor ,compuesto de 14 travesaños horizontales, montantes verticales reforzados, travesaño superior metálico.
