# Telescópica extensión - Enlucido - estándar - 180 mm - ladrillo 80+60 mm - asiento interior 144 mm (3900x2020 1025+1025+1025+1025x2030 mm) - de Eclisse

- Propiedad del archivo: CONSTRUNARIO
- Formato: FIEBDC-3/2012
- Programa: Construnario Versión 3.51
- Fecha de los precios: 31/05/2019
- Divisa: EUR

**ETI390DA** u Telescópica extensión - Enlucido - estándar - 180 mm - ladrillo 80+60 mm - asiento interior 144 mm (3900x2020 1025+1025+1025+1025x2030 mm) - de Eclisse
Suministro y colocación de contramarco metálico para puerta corredera de la casa ECLISSE modelo TELESCÓPICA EXTENSIÓN (cuatro hojas por arrastre) versión enlucido pared acabada 180 mm o equivalente para hoja de cm_________ x cm_________ con guía de riel extraible de aluminio 6060 norma UNI 9006:1 y carros de deslizamiento con cojinetes de bolas revestidos con nylon 6,6 elastomérico durabilidad 100.000 ciclos UNI EN 1527. El contramarco debe ser fabricado por chapa galvanizada SK 0.7 mm de espesor, de 16 travesaños horizontales, montantes verticales reforzados, travesaño superior metálico con junta poliestireno y red portaenfoscado 25x50 corrugada sobresaliente de la estructura.
