# Telescópica - Enlucido - estándar - 180 mm - ladrillo 80+60 mm - asiento interior 144 mm (1740x2100 925+925x2110 mm) - de Eclisse

- Propiedad del archivo: CONSTRUNARIO
- Formato: FIEBDC-3/2012
- Programa: Construnario Versión 3.51
- Fecha de los precios: 31/05/2019
- Divisa: EUR

**ETI180DB** u Telescópica - Enlucido - estándar - 180 mm - ladrillo 80+60 mm - asiento interior 144 mm (1740x2100 925+925x2110 mm) - de Eclisse
Suministro de contramarco metálico para puerta corredera de la firma ECLISSE modelo TELESCÓPICA (dos hojas por arrastre) versión enlucido pared acabada 180 mm o equivalente para hoja de cm_________ x cm_________ con guía de riel extraible de aluminio 6060 norma UNI 9006:1 y carros de deslizamiento con cojinetes de bolas revestidos con nylon 6,6 elastomérico durabilidad 100.000 ciclos UNI EN 1527. El contramarco debe ser fabricado por chapa galvanizada SK 0.7 mm de espesor, de 16 travesaños horizontales, montantes verticales reforzados, travesaño superior metálico con junta poliestireno y red portaenfoscado 25x50 corrugada sobresaliente de la estructura.
