# Luce único - Cartón yeso - fuera medida - 150 mm - estructura 100 mm - asiento interior 64 mm (800x1000÷2600 mm) - de Eclisse

- Propiedad del archivo: CONSTRUNARIO
- Formato: FIEBDC-3/2012
- Programa: Construnario Versión 3.51
- Fecha de los precios: 31/05/2019
- Divisa: EUR

**EHCFM_80** u Luce único - Cartón yeso - fuera medida - 150 mm - estructura 100 mm - asiento interior 64 mm (800x1000÷2600 mm) - de Eclisse
Suministro de contramarco metálico para puerta corredera de la firma ECLISSE modelo LUCE versión cartón yeso (preparado para interruptores y cableado eléctrico) pared acabada 150 mm o equivalente para hoja de cm_________ x cm__________ con guía de riel extraible de aluminio 6060 norma UNI 9006:1 y carros de deslizamiento con cojinetes de bolas revestidos con nylon 6,6 elastomérico durabilidad 100.000 ciclos UNI EN 1527. El contramarco debe ser fabricado por perfiles de chapa galvanizada SK 0.9 mm de espesor ,compuesto de 14 travesaños horizontales, montantes verticales reforzados, travesaño superior metálico.
