# Syntesis Tech - hoja abatible - Para anchura de 1050 ÷ 1300/ altura 550 ÷ 600 - de Eclisse

- Propiedad del archivo: CONSTRUNARIO
- Formato: FIEBDC-3/2012
- Programa: Construnario Versión 3.51
- Fecha de los precios: 31/05/2019
- Divisa: EUR

**ET1050550C** u Syntesis Tech - hoja abatible - Para anchura de 1050 ÷ 1300/ altura 550 ÷ 600 - de Eclisse
Consultar código.
