# Syntesis Tech - hoja abatible - Para anchura de 850 ÷ 1000/ altura 450 ÷ 500 - de Eclisse

- Propiedad del archivo: CONSTRUNARIO
- Formato: FIEBDC-3/2012
- Programa: Construnario Versión 3.51
- Fecha de los precios: 31/05/2019
- Divisa: EUR

**ET850450C** u Syntesis Tech - hoja abatible - Para anchura de 850 ÷ 1000/ altura 450 ÷ 500 - de Eclisse
Consultar código.
