# Syntesis Line battente extensión - Puerta lacada en blanco RAL9010 - Empujar derecha/tirar izquierda (700x2600 mm) - de Eclisse

- Propiedad del archivo: CONSTRUNARIO
- Formato: FIEBDC-3/2012
- Programa: Construnario Versión 3.51
- Fecha de los precios: 31/05/2019
- Divisa: EUR

**EPSBLSD070260** u Syntesis Line battente extensión - Puerta lacada en blanco RAL9010 - Empujar derecha/tirar izquierda (700x2600 mm) - de Eclisse
- Revestida con pintura de fondo para favorecer la cohesión de la pintura mural y del lacado (opaco y brillante). - Espesor 40 mm. - Atamborada con doble listón para mejorar la rigidez. - Borde a lo largo de todo el perímetro.
