# Único - enlucido estándar - 90 mm - ladrillo 60 mm - asiento interior 54 mm (650x2020 mm) - de Eclisse

- Propiedad del archivo: CONSTRUNARIO
- Formato: FIEBDC-3/2012
- Programa: Construnario Versión 3.51
- Fecha de los precios: 31/05/2019
- Divisa: EUR

**ECIC065SA** u Único - enlucido estándar - 90 mm - ladrillo 60 mm - asiento interior 54 mm (650x2020 mm) - de Eclisse
Suministro de contramarco metálico para puerta corredera de la firma ECLISSE, o equivalente modelo ÚNICO versión enlucido pared acabada 90/108 mm para hoja de cm ..... x cm..... con guía de riel extraíble de aluminio 6060 norma UNI 9006:1 y carros de deslizamiento con cojinetes de bolas revestidos con nylon 6,6 elastomérico durabilidad 100.000 ciclos UNI EN 1527. El contramarco debe ser fabricado por chapa galvanizada SK 0.7 mm de espesor, con 16 travesaños horizontales reforzando la estructura, y uno superior metálico (dintel ) con junta poliestireno y red portaenfoscado 25x50 corrugada sobresaliente de la estructura.
