# Cuatro bisagras, cerradura con kit de bloqueo tipo baño para la manilla - de Eclisse

- Propiedad del archivo: CONSTRUNARIO
- Formato: FIEBDC-3/2012
- Programa: Construnario Versión 3.51
- Fecha de los precios: 31/05/2019
- Divisa: EUR

**OPFER52** u Cuatro bisagras, cerradura con kit de bloqueo tipo baño para la manilla - de Eclisse
El kit accesorios incluye una guarnición, una cerradura, un frente excéntrico, 4 bisagras, 4 tapa-bisagras y una bolsa de tirafondos.
