# Telescópica - Enlucido - fuera medida - 180 mm - ladrillo 80+60 mm - asiento interior 144 mm (1740x2020 925+925x2030 mm) - de Eclisse

- Propiedad del archivo: CONSTRUNARIO
- Formato: FIEBDC-3/2012
- Programa: Construnario Versión 3.51
- Fecha de los precios: 31/05/2019
- Divisa: EUR

**ETK180DA** u Telescópica - Enlucido - fuera medida - 180 mm - ladrillo 80+60 mm - asiento interior 144 mm (1740x2020 925+925x2030 mm) - de Eclisse
Suministro de contramarco metálico para puerta corredera (por arrastre) de la firma ECLISSE modelo TELESCÓPICA versión cartón yeso pared acabada 180 mm o equivalente para hoja de cm_________ x cm_________ con guía de riel extraible de aluminio 6060 norma UNI 9006:1 y carros de deslizamiento con cojinetes de bolas revestidos con nylon 6,6 elastomérico durabilidad 100.000 ciclos UNI EN 1527. El contramarco debe ser fabricado por perfiles de chapa galvanizada SK 0.9 mm de espesor ,compuesto de 14 travesaños horizontales, montantes verticales reforzados, travesaño superior metálico.
