# Carro de encofrado, referencia MK de Ulma. Para túneles a cielo abierto

- Propiedad del archivo: CONSTRUNARIO
- Formato: FIEBDC-3/2012
- Programa: Construnario Versión 3.51
- Fecha de los precios: 20/10/2017
- Divisa: EUR

**C0502ULC_151** Carro de encofrado, referencia MK de Ulma. Para túneles a cielo abierto
Se trata de un carro de encofrado móvil diseñado para la construcción de túneles a cielo abierto o falsos túneles. Combina la estructura de apeo con el encofrado que da forma a la bóveda. Al igual que el carro para la construcción de túneles en mina, está basado en el Sistema MK, lo que aporta al sistema gran versatilidad y capacidad portante, permitiendo además una adecuada movilidad del conjunto estructural para ejecutar las sucesivas fases que exige el procedimiento constructivo. Incorpora además las plataformas de trabajo con sus barandillas de protección, escaleras de acceso y otros elementos garantizando un alto nivel de seguridad.
