# Puntal de aluminio, referencia ALUPROP de Ulma

- Propiedad del archivo: CONSTRUNARIO
- Formato: FIEBDC-3/2012
- Programa: Construnario Versión 3.51
- Fecha de los precios: 20/10/2017
- Divisa: EUR

**C0502ULC_1612** Puntal de aluminio, referencia ALUPROP de Ulma
El Puntal de Aluminio ALUPROP está diseñado para el apeo de los sistemas de encofrado de losa y para apuntalamientos en general. Se pueden unir mediante marcos de arriostramieto para formar cimbras. Producto certificado según norma europea EN 16031.
