# Sistema móvil para la construcción de muros de hormigón, referencia MK de Ulma

- Propiedad del archivo: CONSTRUNARIO
- Formato: FIEBDC-3/2012
- Programa: Construnario Versión 3.51
- Fecha de los precios: 17/06/2022
- Divisa: EUR

**C0502ULC_152** Sistema móvil para la construcción de muros de hormigón, referencia MK de Ulma
Carro móvil para encofrado de muro, diseñado para labores de encofrado/desencofrado de muros de hormigón de gran longitud a una o dos caras. Se trata de una solución idónea para ejecutar muros repetitivos en construcciones como estaciones de metro, esclusas, galerías, canalizaciones etc. Las cargas verticales sobre la estructura provienen del propio peso de la propia estructura y del encofrado.
