# Puntal certificado de acero, referencia EP de Ulma

- Propiedad del archivo: CONSTRUNARIO
- Formato: FIEBDC-3/2012
- Programa: Construnario Versión 3.51
- Fecha de los precios: 20/10/2017
- Divisa: EUR

**C0502ULC_1613** Puntal certificado de acero, referencia EP de Ulma
El puntal metálico EP está diseñado para el apeo de encofrados de losa así como para las diferentes necesidades que puedan surgir en obra.
